# Pavimento de mosaico de vidro

- Propriedade do ficheiro: CYPE INGENIEROS, S.A.
- Formato: FIEBDC-3/2002
- Moeda: EUR
- Custos indirectos: 3.00 %
- IVA: 23.00 %

## R Revestimentos

### RS Pavimentos

#### RSG Cerâmicos

**RSG013** m² Pavimento de mosaico de vidro.
Fornecimento e execução de pavimento através do método de colocação em camada fina, de mosaico de vidro, de 2,5x2,5 cm, para utilização interior; assentes com cimento cola, C1 TE, segundo NP EN 12004, com deslizamento reduzido e tempo de colocação ampliado, Tixobond White "MAPEI SPAIN", cor branco, à base de cimento, inertes de granulometria seleccionada, resinas sintéticas e aditivos especiais, com colagem dupla e enchimento das juntas com argamassa de juntas cimentosa melhorada, com absorção de água reduzida e resistência elevada à abrasão tipo CG 2 W A, cor branco, para juntas de 2 a 15 mm. Inclusive cortes e limpeza, formação de juntas perimetrais contínuas, de largura não menor de 5 mm, nos limites com paredes, pilares isentos e elevações de nível e, se for o caso, juntas de fracionamento e juntas estruturais ou de dilatação existentes no suporte.
Inclui: Limpeza e verificação da superfície suporte. Marcação dos níveis de acabamento. Implantação da disposição das peças e juntas de movimento. Aplicação da cola. Colocação das peças utilizando palustra de borracha. Enchimento das juntas de movimento. Enchimento das juntas. Eliminação e limpeza do material sobrante. Limpeza inicial do pavimento ao finalizar a obra.
Critério de medição de projecto: Superfície útil, medida segundo documentação gráfica de Projecto. Não foi incrementada a medição por perdas, uma vez que na composição se considerou 5% a mais.
Critério de medição de obra: Medir-se-á a superfície realmente executada segundo especificações de Projecto.

| Código | Un | Descrição | Rendimento | Preço | Importância |
|---|---|---|---|---|---|
| mt09mcm040a | kg | Cimento cola, C1 TE, segundo NP EN 12004, com deslizamento reduzido e tempo de colocação ampliado, Tixobond White "MAPEI SPAIN", cor branco, à base de cimento, inertes de granulometria seleccionada, resinas sintéticas e aditivos especiais, para a colocação em camada fina do todo tipo de peças cerâmicas. (material) | 4.000 | 0.56 | 2.24 |
| mt19aaa015a1400 | m² | Mosaico decorativo de vidrio, para revestimentos interiores, 2,5x2,5 cm, série lisa, de várias cores. (material) | 1.050 | 14.00 | 14.70 |
| mt09mcp020fE | kg | Argamassa de juntas cimentosa melhorada, com absorção de água reduzida e resistência elevada à abrasão, tipo CG2 W A, segundo EN 13888, cor branca, para juntas de 2 a 15 mm, à base de cimento de alta resistência, quartzo, aditivos especiais, pigmentos e resinas sintéticas, para enchimento de juntas de todo tipo de peças cerâmicas. (material) | 0.400 | 0.78 | 0.31 |
| mo023 | h | Oficial de 1ª ladrilhador. (mão de obra) | 0.420 | 20.78 | 8.73 |
| mo061 | h | Ajudante de ladrilhador. (mão de obra) | 0.210 | 20.28 | 4.26 |
| % | % | Custos directos complementares | 2 % | 30.24 | 0.60 |
|  |  | Custos directos |  |  | 30.84 |
