# Pino flexível fixo, de borracha

- Propriedade do ficheiro: CYPE Ingenieros S.A.
- Formato: FIEBDC-3/2016
- Programa: Gerador de preços para construção civil. CYPE Ingenieros, S.A.
- Data: 23/10/2024
- Moeda: EUR
- Custos indirectos: 3 %
- IVA: 23 %

## T Equipamento urbano

### TP Protecções pedonais

#### TPH Pinos

**TPH080** Ud Pino flexível fixo, de borracha.
Pino flexível fixo, de 100 cm de altura e 9 cm de diâmetro, de borracha, com tinta de cor preto resistente aos raios ultravioleta, fixado a uma superfície suporte com aglomerante hidráulico Lampocem "MAPEI SPAIN", composto por cimentos de alta resistência e aditivos específicos, de presa rápida, e elementos de ancoragem.
Critérios considerados na determinação do preço da unidade de obra: O preço não inclui a superfície suporte.
Inclui: Marcação. Montagem. Eliminação e limpeza do material sobrante.
Critério de medição de projecto: Número de unidades previstas, segundo documentação gráfica de Projecto.
Critério de medição de obra: Medir-se-á o número de unidades realmente executadas segundo especificações de Projecto.

| Código | Un | Descrição | Rendimento | Preço | Importância |
|---|---|---|---|---|---|
| mt52mug340a | Ud | Pino flexível fixo, de 100 cm de altura e 9 cm de diâmetro, de borracha, com tinta de cor preto resistente aos raios ultravioleta, inclusive pernos de ancoragem. (material) | 1 | 133.19 | 133.190 |
| mt09amp010d | kg | Aglomerante hidráulico Lampocem "MAPEI SPAIN", composto por cimentos de alta resistência e aditivos específicos, de presa rápida. (material) | 0.2 | 0.67 | 0.134 |
| mo041 | h | Oficial de 1ª construção de obra civil. (mão de obra) | 0.44 | 22.68 | 9.979 |
| mo087 | h | Ajudante de construção de obra civil. (mão de obra) | 0.44 | 22.13 | 9.737 |
| % | % | Custos directos complementares | 2 % | 153.040 | 3.061 |
|  |  | Custos directos |  |  | 156.101 |
