# Impermeabilização de muro de betão em contacto com o terreno, pela sua face interior, com argamassa hidrófuga

- Propriedade do ficheiro: CYPE INGENIEROS, S.A.
- Formato: FIEBDC-3/2002
- Moeda: EUR
- Custos indirectos: 3.00 %
- IVA: 23.00 %

## N Isolamentos e impermeabilizações

### NI Impermeabilizações

#### NIM Muros em contacto com o terreno

**NIM020** m² Impermeabilização de muro de betão em contacto com o terreno, pela sua face interior, com argamassa hidrófuga.
Impermeabilização de muro de betão em contacto com o terreno, pela sua face interior, com argamassa cimentícia impermeabilizante bicomponente, Mapelastic Foundation "MAPEI SPAIN", cor cinzento, composta por cimento, inertes seleccionados, aditivos e polímeros sintéticos em dispersão aquosa, resistência à pressão hidrostática positiva de 5 bar e à pressão hidrostática negativa de 1,5 bar, aplicado em camadas sucessivas, de 2 mm de espessura total; prévia aplicação de primário com primário incolor, Primer 3296 "MAPEI SPAIN", à base de resinas acrílicas em dispersão aquosa.
Inclui: Aplicação de primário. Amassadura com batedor eléctrico. Aplicação de uma primeira camada sobre o suporte humedecido. Secagem. Aplicação de uma segunda camada com a mesma consistência da primeira. Cura da argamassa. Correcção de falhas e limpeza final.
Critério de medição de projecto: Superfície medida segundo documentação gráfica de Projecto.
Critério de medição de obra: Medir-se-á a superfície realmente executada segundo especificações de Projecto.

| Código | Un | Descrição | Rendimento | Preço | Importância |
|---|---|---|---|---|---|
| mt15map060a | kg | Argamassa cimentícia impermeabilizante bicomponente, Mapelastic Foundation "MAPEI SPAIN", cor cinzento, composta por cimento, inertes seleccionados, aditivos e polímeros sintéticos em dispersão aquosa, resistência à pressão hidrostática positiva de 5 bar e à pressão hidrostática negativa de 1,5 bar, segundo NP EN 1504-2. (material) | 3.300 | 4.44 | 14.65 |
| mt15map065a | kg | Primário incolor, Primer 3296 "MAPEI SPAIN", à base de resinas acrílicas em dispersão aquosa. (material) | 0.150 | 8.81 | 1.32 |
| op00tal020 |  | Berbequim com misturador. | 1.000 | 0.00 | 0.00 |
| mo032 | h | Oficial de 1ª aplicador de produtos impermeabilizantes. (mão de obra) | 0.100 | 24.63 | 2.46 |
| mo070 | h | Ajudante de aplicador de produtos impermeabilizantes. (mão de obra) | 0.050 | 24.04 | 1.20 |
| % | % | Custos directos complementares | 2 % | 19.63 | 0.39 |
|  |  | Custos directos |  |  | 20.02 |
