# Pintura com tinta plástica sobre paramento interior de betão

- Propriedade do ficheiro: CYPE INGENIEROS, S.A.
- Formato: FIEBDC-3/2002
- Moeda: EUR
- Custos indirectos: 3.00 %
- IVA: 23.00 %

## R Revestimentos

### RI Pinturas em paramentos interiores

#### RIP Tintas plásticas

**RIP020** m² Pintura com tinta plástica sobre paramento interior de betão.
Aplicação manual de duas demãos de tinta plástica Colorite Performance "MAPEI SPAIN", cor branca, acabamento mate, textura lisa, diluídas com 10 a 15% de água, (rendimento: 0,18 kg/m² cada demão); aplicação prévia de uma demão de primário acrílico regulador da absorção Malech "MAPEI SPAIN", sobre paramento interior de betão, vertical, até 3 m de altura.
Critérios considerados na determinação do preço da unidade de obra: O preço inclui a protecção dos elementos da envolvente que possam ser afectados durante os trabalhos e a resolução de pontos singulares.
Inclui: Preparação da superfície suporte. Aplicação de uma demão de primário. Aplicação de duas demãos de acabamento.
Critério de medição de projecto: Superfície medida segundo documentação gráfica de Projecto, com o mesmo critério que o suporte base.
Critério de medição de obra: Medir-se-á a superfície realmente executada segundo especificações de Projecto, com o mesmo critério que o suporte base.

| Código | Un | Descrição | Rendimento | Preço | Importância |
|---|---|---|---|---|---|
| mt28mam050va | l | Primário regulador da absorção Malech "MAPEI SPAIN", incolor, à base de resinas acrílicas micronizadas em dispersão aquosa, sem dissolventes, inodoro, com efeito preventivo das eflorescências, para aplicar com trincha, rolo ou pistola. (material) | 0.125 | 7.20 | 0.90 |
| mt27pim020k | kg | Tinta plástica para exterior, Colorite Performance "MAPEI SPAIN", à base de resinas acrílicas em dispersão aquosa, cor branca, acabamento mate, textura lisa; para aplicar com trincha, rolo ou pistola. (material) | 0.360 | 9.47 | 3.41 |
| op00tal020 |  | Berbequim com misturador. | 1.000 | 0.00 | 0.00 |
| mo038 | h | Oficial de 1ª pintor. (mão de obra) | 0.096 | 24.63 | 2.36 |
| mo076 | h | Ajudante de pintor. (mão de obra) | 0.096 | 24.04 | 2.31 |
| % | % | Custos directos complementares | 2 % | 8.98 | 0.18 |
|  |  | Custos directos |  |  | 9.16 |
