# Impermeabilização de muro de betão em contacto com o terreno, pela sua face interior, com argamassa hidrófuga

- Propriedade do ficheiro: CYPE Ingenieros S.A.
- Formato: FIEBDC-3/2016
- Programa: Gerador de preços para construção civil. CYPE Ingenieros, S.A.
- Data: 06/06/2025
- Moeda: EUR
- Custos indirectos: 3 %
- IVA: 23 %

## N Isolamentos e impermeabilizações

### NI Impermeabilizações

#### NIM Muros em contacto com o terreno

**NIM020** m² Impermeabilização de muro de betão em contacto com o terreno, pela sua face interior, com argamassa hidrófuga.
Impermeabilização de muro de betão em contacto com o terreno, pela sua face interior, com argamassa cimentícia impermeabilizante bicomponente, Mapelastic Foundation "MAPEI SPAIN", cor cinzento, composta por cimento, inertes seleccionados, aditivos e polímeros sintéticos em dispersão aquosa, resistência à pressão hidrostática positiva de 5 bar e à pressão hidrostática negativa de 1,5 bar, aplicado em camadas sucessivas, de 2 mm de espessura total; prévia aplicação de primário com primário incolor, Primer 3296 "MAPEI SPAIN", à base de resinas acrílicas em dispersão aquosa.
Inclui: Aplicação de primário. Amassadura com batedor eléctrico. Aplicação de uma primeira camada sobre o suporte humedecido. Secagem. Aplicação de uma segunda camada com a mesma consistência da primeira. Cura da argamassa. Correcção de falhas e limpeza final.
Critério de medição de projecto: Superfície medida segundo documentação gráfica de Projecto.
Critério de medição de obra: Medir-se-á a superfície realmente executada segundo especificações de Projecto.

| Código | Un | Descrição | Rendimento | Preço | Importância |
|---|---|---|---|---|---|
| mt15map060a | kg | Argamassa cimentícia impermeabilizante bicomponente, Mapelastic Foundation "MAPEI SPAIN", cor cinzento, composta por cimento, inertes seleccionados, aditivos e polímeros sintéticos em dispersão aquosa, resistência à pressão hidrostática positiva de 5 bar e à pressão hidrostática negativa de 1,5 bar, segundo NP EN 1504-2. (material) | 3.3 | 4.44 | 14.652 |
| mt15map065a | kg | Primário incolor, Primer 3296 "MAPEI SPAIN", à base de resinas acrílicas em dispersão aquosa. (material) | 0.15 | 8.81 | 1.322 |
| mo032 | h | Oficial de 1ª aplicador de produtos impermeabilizantes. (mão de obra) | 0.1 | 24.63 | 2.463 |
| mo070 | h | Ajudante de aplicador de produtos impermeabilizantes. (mão de obra) | 0.05 | 24.04 | 1.202 |
| % | % | Custos directos complementares | 2 % | 19.639 | 0.393 |
|  |  | Custos directos |  |  | 20.032 |

Resíduos:
- colocação: mt15map060a; factor de resíduo 0.009887

## Recursos

**mt15map060a** kg Argamassa cimentícia impermeabilizante bicomponente
Dados técnicos: Custo energético 19.779 MJ; Emissão de CO2 0.681 kg; Código LER 17 01 01; Massa do elemento 1 kg; Volume 0.000667 m3
Resíduos:
- embalagem: re150101 Embalagens de papel e cartão. (componente de resíduo); rendimento 0.004 kg; Código LER 15 01 01; Massa do elemento 1 kg; Volume 0.001333 m3
- embalagem: re170203 Plástico. (componente de resíduo); rendimento 0.006 kg; Código LER 17 02 03; Massa do elemento 1 kg; Volume 0.001667 m3
