# Revestimento de escada interior com peças cerâmicas. Colocação em camada grossa

- Propriedade do ficheiro: CYPE Ingenieros S.A.
- Formato: FIEBDC-3/2016
- Programa: Gerador de preços para construção civil. CYPE Ingenieros, S.A.
- Data: 10/02/2025
- Moeda: EUR
- Custos indirectos: 3 %
- IVA: 23 %

## R Revestimentos

### RE Degraus

#### REG De peças cerâmicas

**REG010** Ud Revestimento de escada interior com peças cerâmicas. Colocação em camada grossa.
Revestimento de escada interior recta de dois tramos com descanso com 17 degraus de 100 cm de largura, com peças de grés esmaltado, e rodapé de escada, de 420x180 mm, colocado num lateral. COLOCAÇÃO: com cimento cola, C1 TE, segundo NP EN 12004, com deslizamento reduzido e tempo de colocação ampliado, Tixobond White "MAPEI SPAIN", cor branco, à base de cimento, inertes de granulometria seleccionada, resinas sintéticas e aditivos especiais. ENCHIMENTO DE JUNTAS: com argamassa de juntas cimentosa melhorada, com absorção de água reduzida e resistência elevada à abrasão tipo CG 2 W A, cor branco, para juntas de 2 a 15 mm.
Inclui: Marcação do traçado de espelhos, cobertores e rodapés de escada. Corte das peças e formação de encaixes em esquinas e cantos. Humidificação dos degraus. Colocação com argamassa do revestimento do espelho e do cobertor do primeiro degrau. Colocação de cordéis. Colocação de espelhos e cobertores. Colocação do rodapé de escada. Enchimento de juntas. Limpeza do tramo.
Critério de medição de projecto: Número de unidades previstas, segundo documentação gráfica de Projecto.
Critério de medição de obra: Medir-se-á o número de unidades realmente executadas segundo especificações de Projecto.

| Código | Un | Descrição | Rendimento | Preço | Importância |
|---|---|---|---|---|---|
| mt18pce010800 | m | Cobertor para degrau de grés esmaltado, 8,00€/m. (material) | 17 | 8 | 136.000 |
| mt18pce011800 | m | Espelho para degrau de grés esmaltado, 8,00€/m. (material) | 17 | 8 | 136.000 |
| mt18zce010a500 | m | Rodapé de escada cerâmico de grés esmaltado, 420x180 mm, 5,00€/m. (material) | 7.14 | 5 | 35.700 |
| mt18bde010800 | m² | Peças de grés esmaltado, 8,00€/m², segundo NP EN 14411. (material) | 1.05 | 8 | 8.400 |
| mt18rce010a300 | m | Rodapé cerâmico de grés esmaltado, de 7 cm de largura, 3,00€/m. (material) | 2 | 3 | 6.000 |
| mt09mcm040a | kg | Cimento cola, C1 TE, segundo NP EN 12004, com deslizamento reduzido e tempo de colocação ampliado, Tixobond White "MAPEI SPAIN", cor branco, à base de cimento, inertes de granulometria seleccionada, resinas sintéticas e aditivos especiais, para a colocação em camada fina do todo tipo de peças cerâmicas. (material) | 131.1 | 0.45 | 58.995 |
| mt01ara010a | m³ | Areia com granulometria de 0 a 5 mm de diâmetro, limpa. (material) | 0.02 | 14.3 | 0.286 |
| mt09mcp020bB | kg | Argamassa de juntas cimentosa melhorada, com absorção de água reduzida e resistência elevada à abrasão, tipo CG2 W A, segundo EN 13888, cor branca, para juntas de 2 a 15 mm, à base de cimento de alta resistência, inertes seleccionados, aditivos especiais e pigmentos, com efeito anti-caruncho, anti-verdete e preventivo das eflorescências, hidrorrepelente, especial para enchimento de juntas de todo tipo de peças cerâmicas e pedras naturais em zonas de proliferação de microrganismos. (material) | 9.22 | 1.7 | 15.674 |
| mo023 | h | Oficial de 1ª ladrilhador. (mão de obra) | 9.06 | 24.63 | 223.148 |
| mo061 | h | Ajudante de ladrilhador. (mão de obra) | 9.06 | 24.04 | 217.802 |
| mo113 | h | Operário não qualificado construção. (mão de obra) | 9.06 | 23.29 | 211.007 |
| % | % | Custos directos complementares | 2 % | 1049.012 | 20.980 |
|  |  | Custos directos |  |  | 1069.992 |

Resíduos:
- colocação: mt18pce010800 Cobertor para degrau de grés esmaltado, 8,00€/m; factor de resíduo 0.0385
- colocação: mt18pce011800 Espelho para degrau de grés esmaltado, 8,00€/m; factor de resíduo 0.0385
- colocação: mt18zce010a500 Rodapé de escada cerâmico de grés esmaltado, 420x180 mm, 5,00€/m; factor de resíduo 0.0385
- colocação: mt18bde010800 Peças de grés esmaltado, 8,00€/m², segundo NP EN 14411; factor de resíduo 0.0374205
- colocação: mt18rce010a300 Rodapé cerâmico de grés esmaltado, de 7 cm de largura, 3,00€/m; factor de resíduo 0.0385
- colocação: mt09mcm040a; factor de resíduo 0.07
- colocação: mt01ara010a Areia com granulometria de 0 a 5 mm de diâmetro, limpa; factor de resíduo 0.003
- colocação: mt09mcp020bB; factor de resíduo 0.07

## Recursos

**mt18pce010800** m Cobertor para degrau de grés esmaltado, 8,00€/m
Dados técnicos: Custo energético 65.298 MJ; Emissão de CO2 3.213 kg; Código LER 17 01 03; Massa do elemento 5.6 kg; Volume 0.00448 m3
Resíduos:
- embalagem: re150101 Embalagens de papel e cartão. (componente de resíduo); rendimento 0.034 kg; Código LER 15 01 01; Massa do elemento 1 kg; Volume 0.001333 m3
- embalagem: re170201 Madeira. (componente de resíduo); rendimento 0.004 kg; Código LER 17 02 01; Massa do elemento 1 kg; Volume 0.000909 m3

**mt18pce011800** m Espelho para degrau de grés esmaltado, 8,00€/m
Dados técnicos: Custo energético 36.976 MJ; Emissão de CO2 1.817 kg; Código LER 17 01 03; Massa do elemento 3.15 kg; Volume 0.00252 m3
Resíduos:
- embalagem: re150101 Embalagens de papel e cartão; rendimento 0.034 kg
- embalagem: re170201 Madeira; rendimento 0.004 kg

**mt18zce010a500** m Rodapé de escada cerâmico de grés esmaltado, 420x180 mm, 5,00€/m
Dados técnicos: Custo energético 31.774 MJ; Emissão de CO2 1.560 kg; Código LER 17 01 03; Massa do elemento 2.7 kg; Volume 0.00216 m3
Resíduos:
- embalagem: re150101 Embalagens de papel e cartão; rendimento 0.034 kg
- embalagem: re170201 Madeira; rendimento 0.004 kg

**mt18bde010800** m² Peças de grés esmaltado, 8,00€/m², segundo NP EN 14411
Dados técnicos: Custo energético 234.353 MJ; Emissão de CO2 11.512 kg; Código LER 17 01 03; Massa do elemento 20 kg; Volume 0.016 m3
Resíduos:
- embalagem: re150101 Embalagens de papel e cartão; rendimento 0.18 kg
- embalagem: re170201 Madeira; rendimento 0.022 kg

**mt18rce010a300** m Rodapé cerâmico de grés esmaltado, de 7 cm de largura, 3,00€/m
Dados técnicos: Custo energético 12.700 MJ; Emissão de CO2 0.620 kg; Código LER 17 01 03; Massa do elemento 1.05 kg; Volume 0.00084 m3
Resíduos:
- embalagem: re150101 Embalagens de papel e cartão; rendimento 0.034 kg
- embalagem: re170201 Madeira; rendimento 0.004 kg

**mt09mcm040a** kg Cimento cola, C1 TE
Dados técnicos: Custo energético 3.871 MJ; Emissão de CO2 0.344 kg; Código LER 17 09 04; Massa do elemento 1 kg; Volume 0.000667 m3
Resíduos:
- embalagem: re170203 Plástico. (componente de resíduo); rendimento 0.003 kg; Código LER 17 02 03; Massa do elemento 1 kg; Volume 0.001667 m3

**mt01ara010a** m³ Areia com granulometria de 0 a 5 mm de diâmetro, limpa
Dados técnicos: Custo energético 146.250 MJ; Emissão de CO2 7.800 kg; Código LER 01 04 09; Massa do elemento 1950 kg; Volume 1.21875 m3

**mt09mcp020bB** kg Argamassa de juntas cimentosa melhorada
Dados técnicos: Custo energético 7.725 MJ; Emissão de CO2 0.576 kg; Código LER 17 09 04; Massa do elemento 1 kg; Volume 0.000667 m3
Resíduos:
- embalagem: re150101 Embalagens de papel e cartão; rendimento 0.02 kg
- embalagem: re170201 Madeira; rendimento 0.005 kg
- embalagem: re170203 Plástico; rendimento 0.008 kg
