# Revestimento com argamassa acrílica

- Propriedade do ficheiro: CYPE Ingenieros S.A.
- Formato: FIEBDC-3/2016
- Programa: Gerador de preços para construção civil. CYPE Ingenieros, S.A.
- Data: 10/02/2025
- Moeda: EUR
- Custos indirectos: 3 %
- IVA: 23 %

## R Revestimentos

### RG Argamassas e revestimentos acrílicos

#### RGS Revestimentos sintético-minerais

**RGS010** m² Revestimento com argamassa acrílica.
Formação em fachadas de camada de acabamento para revestimentos contínuos, com argamassa reforçada com fibras sintéticas Silexcolor Tonachino "MAPEI SPAIN", acabamento afagado, de cor a escolher, gama A, com um tamanho máximo de partícula de 1,2 mm, composta de silicato de potássio modificado, pigmentos resistentes aos raios UV e cargas minerais seleccionadas, sobre primário regulador da absorção Silexcolor Base Coat "MAPEI SPAIN", de cor a escolher, gama A, à base de silicato de potássio modificado em dispersão aquosa, quartzo microgranular e cargas minerais seleccionadas. Aplicado com palustra sobre uma camada base de argamassa industrial (não incluída neste preço). Inclusive preparação da superfície suporte, formação de juntas, cantos, arestas, remates nos encontros com paramentos, revestimentos ou outros elementos assentes na sua superfície e protecção da caixilharia com fita adesiva de pintor.
Inclui: Preparação do paramento suporte já revestido. Aplicação de primário. Execução do acabamento superficial.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt28mam060q | kg | Revestimento reforçado com fibras sintéticas Silexcolor Tonachino "MAPEI SPAIN", acabamento afagado, de cor a escolher, gama A, com um tamanho máximo de partícula de 1,2 mm, composto de silicato de potássio modificado, pigmentos resistentes aos raios UV e cargas minerais seleccionadas, permeável ao vapor de água e com resistência ao envelhecimento, ao gelo e aos sais descongelantes, para aplicar com palustra. Segundo NP EN 15824. (material) | 2.3 | 6.09 | 14.007 |
| mt28mam050cb | l | Primário regulador da absorção Silexcolor Base Coat "MAPEI SPAIN", de cor a escolher, gama A, à base de silicato de potássio modificado em dispersão aquosa, quartzo microgranular e cargas minerais seleccionadas, transpirável, para aplicar com trincha, rolo ou pistola. (material) | 0.31 | 6.3 | 1.953 |
| mt27wav020a | m | Fita adesiva de pintor, de 25 mm de largura. (material) | 1.75 | 0.1 | 0.175 |
| mo039 | h | Oficial de 1ª rebocador. (mão de obra) | 0.2 | 24.63 | 4.926 |
| mo111 | h | Operário especializado rebocador. (mão de obra) | 0.2 | 24.28 | 4.856 |
| % | % | Custos directos complementares | 2 % | 25.917 | 0.518 |
|  |  | Custos directos |  |  | 26.435 |

Resíduos:
- colocação: mt28mam060q; factor de resíduo 0.0066
- colocação: mt28mam050cb; factor de resíduo 0.0561469
- colocação: mt27wav020a Fita adesiva de pintor, de 25 mm de largura; factor de resíduo 0.0441176

## Recursos

**mt28mam060q** kg Revestimento reforçado com fibras sintéticas Silexcolor Tonachino "MAPEI SPAIN"
Dados técnicos: Custo energético 3.340 MJ; Emissão de CO2 0.250 kg; Código LER 17 01 01; Massa do elemento 1 kg; Volume 0.000667 m3

**mt28mam050cb** l Primário regulador da absorção Silexcolor Base Coat "MAPEI SPAIN"
Dados técnicos: Custo energético 33.819 MJ; Emissão de CO2 1.491 kg; Código LER 17 09 04; Massa do elemento 1.6 kg; Volume 0.001067 m3
Resíduos:
- embalagem: re150104 Embalagens de metal. (componente de resíduo); rendimento 0.045 kg; Código LER 15 01 04; Massa do elemento 1 kg; Volume 0.001667 m3

**mt27wav020a** m Fita adesiva de pintor, de 25 mm de largura
Dados técnicos: Custo energético 0.002 MJ; Emissão de CO2 0.003 kg; Código LER 20 01 01; Massa do elemento 0.0034 kg; Volume 0.000005 m3
