# Pintura com tinta plástica sobre paramento interior de betão

- Propriedade do ficheiro: CYPE Ingenieros S.A.
- Formato: FIEBDC-3/2016
- Programa: Gerador de preços para construção civil. CYPE Ingenieros, S.A.
- Data: 06/06/2025
- Moeda: EUR
- Custos indirectos: 3 %
- IVA: 23 %

## R Revestimentos

### RI Pinturas em paramentos interiores

#### RIP Tintas plásticas

**RIP020** m² Pintura com tinta plástica sobre paramento interior de betão.
Aplicação manual de duas demãos de tinta plástica Colorite Performance "MAPEI SPAIN", cor branca, acabamento mate, textura lisa, diluídas com 10 a 15% de água, (rendimento: 0,18 kg/m² cada demão); aplicação prévia de uma demão de primário acrílico regulador da absorção Malech "MAPEI SPAIN", sobre paramento interior de betão, vertical, até 3 m de altura.
Critérios considerados na determinação do preço da unidade de obra: O preço inclui a protecção dos elementos da envolvente que possam ser afectados durante os trabalhos e a resolução de pontos singulares.
Inclui: Preparação da superfície suporte. Aplicação de uma demão de primário. Aplicação de duas demãos de acabamento.
Critério de medição de projecto: Superfície medida segundo documentação gráfica de Projecto, com o mesmo critério que o suporte base.
Critério de medição de obra: Medir-se-á a superfície realmente executada segundo especificações de Projecto, com o mesmo critério que o suporte base.

| Código | Un | Descrição | Rendimento | Preço | Importância |
|---|---|---|---|---|---|
| mt28mam050va | l | Primário regulador da absorção Malech "MAPEI SPAIN", incolor, à base de resinas acrílicas micronizadas em dispersão aquosa, sem dissolventes, inodoro, com efeito preventivo das eflorescências, para aplicar com trincha, rolo ou pistola. (material) | 0.125 | 7.2 | 0.900 |
| mt27pim020k | kg | Tinta plástica para exterior, Colorite Performance "MAPEI SPAIN", à base de resinas acrílicas em dispersão aquosa, cor branca, acabamento mate, textura lisa; para aplicar com trincha, rolo ou pistola. (material) | 0.36 | 9.47 | 3.409 |
| mo038 | h | Oficial de 1ª pintor. (mão de obra) | 0.096 | 24.63 | 2.364 |
| mo076 | h | Ajudante de pintor. (mão de obra) | 0.096 | 24.04 | 2.308 |
| % | % | Custos directos complementares | 2 % | 8.981 | 0.180 |
|  |  | Custos directos |  |  | 9.161 |

Resíduos:
- colocação: mt28mam050va; factor de resíduo 0.0511931
- colocação: mt27pim020k; factor de resíduo 0.0275

## Recursos

**mt28mam050va** l Primário regulador da absorção Malech "MAPEI SPAIN"
Dados técnicos: Custo energético 76.670 MJ; Emissão de CO2 2.914 kg; Código LER 17 09 04; Massa do elemento 1.01 kg; Volume 0.000673 m3
Resíduos:
- embalagem: re150104 Embalagens de metal. (componente de resíduo); rendimento 0.048 kg; Código LER 15 01 04; Massa do elemento 1 kg; Volume 0.001667 m3

**mt27pim020k** kg Tinta plástica para exterior
Dados técnicos: Custo energético 20.970 MJ; Emissão de CO2 1.066 kg; Código LER 08 01 11; Massa do elemento 1 kg; Volume 0.001111 m3
Resíduos:
- embalagem: re170203 Plástico. (componente de resíduo); rendimento 0.045 kg; Código LER 17 02 03; Massa do elemento 1 kg; Volume 0.001667 m3
