# Pintura com tinta anti-carbonatação

- Propriedade do ficheiro: CYPE Ingenieros S.A.
- Formato: FIEBDC-3/2016
- Programa: Gerador de preços para construção civil. CYPE Ingenieros, S.A.
- Data: 22/10/2024
- Moeda: EUR
- Custos indirectos: 3 %
- IVA: 23 %

## R Revestimentos

### RL Tratamentos superficiais de protecção

#### RLB Anti-carbonatação

**RLB010** m² Pintura com tinta anti-carbonatação.
Aplicação manual de duas demãos de tinta plástica para exterior, Elastocolor Pittura "MAPEI SPAIN", à base de resinas elastoméricas, cor branca, acabamento mate, textura lisa; para aplicar com trincha, rolo ou pistola, (rendimento: 0,3 kg/m² cada demão), aplicação prévia de uma demão de Malech "MAPEI SPAIN", para a protecção do betão ou argamassa contra a carbonatação e ambientes agressivos.
Inclui: Limpeza da superfície suporte. Aplicação de uma demão de primário. Aplicação de duas demãos de acabamento.
Critério de medição de projecto: Superfície medida segundo documentação gráfica de Projecto.
Critério de medição de obra: Medir-se-á a superfície realmente executada segundo especificações de Projecto.

| Código | Un | Descrição | Rendimento | Preço | Importância |
|---|---|---|---|---|---|
| mt28mam050va | l | Primário regulador da absorção Malech "MAPEI SPAIN", incolor, à base de resinas acrílicas micronizadas em dispersão aquosa, sem dissolventes, inodoro, com efeito preventivo das eflorescências, para aplicar com trincha, rolo ou pistola. (material) | 0.6 | 7.17 | 4.302 |
| mt27pim010k | kg | Tinta plástica para exterior, Elastocolor Pittura "MAPEI SPAIN", à base de resinas elastoméricas, cor branca, acabamento mate, textura lisa; para aplicar com trincha, rolo ou pistola, para a protecção de betão ou argamassa, contra a carbonatação e ambientes agressivos contaminados, segundo NP EN 1504-2. (material) | 0.125 | 10.9 | 1.363 |
| mo038 | h | Oficial de 1ª pintor. (mão de obra) | 0.15 | 22.68 | 3.402 |
| mo076 | h | Ajudante de pintor. (mão de obra) | 0.15 | 22.13 | 3.320 |
| % | % | Custos directos complementares | 2 % | 12.387 | 0.248 |
|  |  | Custos directos |  |  | 12.635 |

Resíduos:
- colocação: mt28mam050va; factor de resíduo 0.0513574
- colocação: mt27pim010k; factor de resíduo 0.0275

## Recursos

**mt28mam050va** l Primário regulador da absorção Malech "MAPEI SPAIN"
Dados técnicos: Custo energético 76.464 MJ; Emissão de CO2 2.911 kg; Código LER 17 09 04; Massa do elemento 1.01 kg; Volume 0.000673 m3
Resíduos:
- embalagem: re150104 Embalagens de metal. (componente de resíduo); rendimento 0.048 kg; Código LER 15 01 04; Massa do elemento 1 kg; Volume 0.001667 m3

**mt27pim010k** kg Tinta plástica para exterior
Dados técnicos: Custo energético 20.970 MJ; Emissão de CO2 1.066 kg; Código LER 08 01 11; Massa do elemento 1 kg; Volume 0.001111 m3
Resíduos:
- embalagem: re170203 Plástico. (componente de resíduo); rendimento 0.045 kg; Código LER 17 02 03; Massa do elemento 1 kg; Volume 0.001667 m3
