# Hidrófugo transparente para fachadas

- Propriedade do ficheiro: CYPE Ingenieros S.A.
- Formato: FIEBDC-3/2016
- Programa: Gerador de preços para construção civil. CYPE Ingenieros, S.A.
- Data: 22/10/2024
- Moeda: EUR
- Custos indirectos: 3 %
- IVA: 23 %

## R Revestimentos

### RL Tratamentos superficiais de protecção

#### RLH Hidrófugos

**RLH010** m² Hidrófugo transparente para fachadas.
Aplicação de tratamento superficial de protecção hidrófuga para fachadas de pedra natural, através de impregnação hidrófuga incolor, Antipluviol W "MAPEI SPAIN", à base de uma mistura de dissolventes e derivados orgânicos de silano e siloxano, resistente aos raios UV e aos álcalis, aplicada em demãos sucessivas até à saturação do elemento (rendimento: 0,75 kg/m²). Inclusive limpeza da superfície suporte.
Inclui: Limpeza geral do paramento suporte. Aplicação do hidrofugante.
Critério de medição de projecto: Superfície medida segundo documentação gráfica de Projecto, com o mesmo critério que o suporte base.
Critério de medição de obra: Medir-se-á a superfície realmente executada segundo especificações de Projecto, com o mesmo critério que o suporte base.

| Código | Un | Descrição | Rendimento | Preço | Importância |
|---|---|---|---|---|---|
| mt27tsm020c | kg | Impregnação hidrófuga incolor, Antipluviol W "MAPEI SPAIN", à base de uma mistura de dissolventes e derivados orgânicos de silano e siloxano, resistente aos raios UV e aos álcalis, repelente da água e da sujidade, para aplicação sobre superfícies de betão, argamassa, tijolo cerâmico ou pedra natural. (material) | 0.75 | 7.93 | 5.948 |
| mo038 | h | Oficial de 1ª pintor. (mão de obra) | 0.18 | 22.68 | 4.082 |
| % | % | Custos directos complementares | 2 % | 10.030 | 0.201 |
|  |  | Custos directos |  |  | 10.231 |

Resíduos:
- colocação: mt27tsm020c; factor de resíduo 0.03

## Recursos

**mt27tsm020c** kg Impregnação hidrófuga incolor
Dados técnicos: Custo energético 0.291 MJ; Emissão de CO2 0.014 kg; Código LER 17 09 04; Massa do elemento 1 kg; Volume 0.000667 m3
Resíduos:
- embalagem: re170203 Plástico. (componente de resíduo); rendimento 0.003 kg; Código LER 17 02 03; Massa do elemento 1 kg; Volume 0.001667 m3
