# Rodapé cerâmico. Colocação em camada fina

- Propriedade do ficheiro: CYPE INGENIEROS, S.A.
- Formato: FIEBDC-3/2002
- Moeda: EUR
- Custos indirectos: 3.00 %
- IVA: 23.00 %

## R Revestimentos

### RS Pavimentos

#### RSG Cerâmicos

**RSG020** m Rodapé cerâmico. Colocação em camada fina.
Rodapé de grés esmaltado, de 80 mm, gama básica. COLOCAÇÃO: em camada fina, com cimento cola, C1 TE, segundo NP EN 12004, com deslizamento reduzido e tempo de colocação ampliado, Tixobond White "MAPEI SPAIN", cor branco, à base de cimento, inertes de granulometria seleccionada, resinas sintéticas e aditivos especiais. ENCHIMENTO DE JUNTAS: com argamassa de juntas cimentosa melhorada, com absorção de água reduzida e resistência elevada à abrasão tipo CG 2 W A, cor branco, para juntas de 2 a 15 mm.
Inclui: Marcação da disposição das peças. Corte das peças e formação de encaixes em esquinas e cantos. Colocação do rodapé. Enchimento das juntas.
Critério de medição de projecto: Comprimento medido segundo documentação gráfica de Projecto, sem incluir vãos de portas.
Critério de medição de obra: Medir-se-á o comprimento realmente executado segundo especificações de Projecto.

| Código | Un | Descrição | Rendimento | Preço | Importância |
|---|---|---|---|---|---|
| mt18rce100a | m | Rodapé de grés esmaltado, de 80 cm de altura, gama básica. (material) | 1.050 | 2.32 | 2.44 |
| mt09mcm040a | kg | Cimento cola, C1 TE, segundo NP EN 12004, com deslizamento reduzido e tempo de colocação ampliado, Tixobond White "MAPEI SPAIN", cor branco, à base de cimento, inertes de granulometria seleccionada, resinas sintéticas e aditivos especiais, para a colocação em camada fina do todo tipo de peças cerâmicas. (material) | 0.333 | 0.44 | 0.15 |
| mt09mcp020bB | kg | Argamassa de juntas cimentosa melhorada, com absorção de água reduzida e resistência elevada à abrasão, tipo CG2 W A, segundo EN 13888, cor branca, para juntas de 2 a 15 mm, à base de cimento de alta resistência, inertes seleccionados, aditivos especiais e pigmentos, com efeito anti-caruncho, anti-verdete e preventivo das eflorescências, hidrorrepelente, especial para enchimento de juntas de todo tipo de peças cerâmicas e pedras naturais em zonas de proliferação de microrganismos. (material) | 0.180 | 1.46 | 0.26 |
| op00sie030 |  | Serra de disco de diamante, para mesa de trabalho, de corte húmido. | 1.000 | 0.00 | 0.00 |
| op00cor030 |  | Cortadora manual de ladrilhos cerâmicos. | 1.000 | 0.00 | 0.00 |
| mo023 | h | Oficial de 1ª ladrilhador. (mão de obra) | 0.214 | 22.68 | 4.85 |
| % | % | Custos directos complementares | 2 % | 7.70 | 0.15 |
|  |  | Custos directos |  |  | 7.85 |
