# Reparação estrutural de muros de alvenaria de pedra com argamassa de cal

- Propriedade do ficheiro: CYPE Ingenieros S.A.
- Formato: FIEBDC-3/2016
- Programa: Gerador de preços para construção civil. CYPE Ingenieros, S.A.
- Data: 22/10/2024
- Moeda: EUR
- Custos indirectos: 3 %
- IVA: 23 %

## E Estruturas

### EC Cantarias

#### ECY Reparações

**ECY030** m² Reparação estrutural de muros de alvenaria de pedra com argamassa de cal.
Reparação estrutural de muro de alvenaria de pedra através da aplicação de argamassa bicomponente, Planitop HDM Restauro "MAPEI SPAIN", composta por cal hidráulica natural, tipo NHL 3,5, pozolanas, inertes seleccionados e outros aditivos, resistência à compressão 15 N/mm², em camadas sucessivas, de 10 mm de espessura total, acabamento afagado con esponja, sendo a primeira camada fina de 2 a 3 mm de espessura e as posteriores camadas sucessivas de 10 a 15 mm de espessura cada uma; reforçada com malha de fibra de vidro anti-álcalis, Mapegrid G 120 "MAPEI SPAIN", com um conteúdo mínimo de zircónio de 17%, de 12,7x12,7 mm de vão de malha e de 125 g/m² de massa superficial.
Inclui: Limpeza prévia da superfície. Saturação do suporte com água a baixa pressão. Eliminação da água restante com ar-comprimido. Preparação da mistura. Aplicação de uma primeira camada de argamassa. Aplicação das camadas sucessivas de argamassa. Colocação da malha. Alisamento e afagamento final da superfície.
Critério de medição de projecto: Superfície medida segundo documentação gráfica de Projecto.
Critério de medição de obra: Medir-se-á a superfície realmente executada segundo especificações de Projecto.

| Código | Un | Descrição | Rendimento | Preço | Importância |
|---|---|---|---|---|---|
| mt09rem070g | m² | Malha de fibra de vidro anti-álcalis, Mapegrid G 120 "MAPEI SPAIN", com um conteúdo mínimo de zircónio de 17%, de 12,7x12,7 mm de vão de malha, de 125 g/m² de massa superficial e de 0,45x25 m, para armar argamassas. (material) | 1.1 | 21.81 | 23.991 |
| mt28mim070c | kg | Argamassa bicomponente, Planitop HDM Restauro "MAPEI SPAIN", composta por cal hidráulica natural, tipo NHL 3,5, pozolanas, inertes seleccionados e outros aditivos, resistência à compressão 15 N/mm²; para utilização em elementos sujeitos a requisitos estruturais, tipo GP CSIV, segundo EN 998-1 e M-15, segundo EN 998-2. (material) | 19 | 2.06 | 39.140 |
| mo020 | h | Oficial de 1ª construção. (mão de obra) | 0.271 | 22.68 | 6.146 |
| mo113 | h | Operário não qualificado construção. (mão de obra) | 0.271 | 21.45 | 5.813 |
| % | % | Custos directos complementares | 2 % | 75.090 | 1.502 |
|  |  | Custos directos |  |  | 76.592 |

Resíduos:
- colocação: mt09rem070g; factor de resíduo 0.027504
- colocação: mt28mim070c; factor de resíduo 0.0066

## Recursos

**mt09rem070g** m² Malha de fibra de vidro anti-álcalis
Dados técnicos: Custo energético 12.028 MJ; Emissão de CO2 0.592 kg; Código LER 17 02 03; Massa do elemento 0.125 kg; Volume 0.000208 m3
Resíduos:
- embalagem: re170203 Plástico. (componente de resíduo); rendimento 0.034 kg; Código LER 17 02 03; Massa do elemento 1 kg; Volume 0.001667 m3

**mt28mim070c** kg Argamassa bicomponente
Dados técnicos: Custo energético 3.340 MJ; Emissão de CO2 0.250 kg; Código LER 17 01 01; Massa do elemento 1 kg; Volume 0.000667 m3
