# Reparação superficial e acabamento de sestrutura de betão, com argamassa à base de cimento, modificada com polímeros

- Propriedade do ficheiro: CYPE Ingenieros S.A.
- Formato: FIEBDC-3/2016
- Programa: Gerador de preços para construção civil. CYPE Ingenieros, S.A.
- Data: 22/10/2024
- Moeda: EUR
- Custos indirectos: 3 %
- IVA: 23 %

## E Estruturas

### EH Betão armado

#### EHY Reparações

**EHY034** m² Reparação superficial e acabamento de sestrutura de betão, com argamassa à base de cimento, modificada com polímeros.
Aplicação manual de argamassa monocomponente, modificada com polímeros, composta por cimentos de alta resistência, inertes seleccionados, aditivos especiais e polímeros sintéticos, Monofinish "MAPEI SPAIN", cor cinzento, com resistência à compressão aos 28 dias maior de 25 N/mm², classe R2, tipo PCC, segundo NP EN 1504-3, Euroclasse E de reacção ao fogo, segundo NP EN 13501-1, em camada de 3 mm de espessura média, com acabamento superficial afagado com esponja ou talocha, para reparação de superfícies danificadas em estruturas de betão.
Inclui: Humedecimento da superfície suporte. Preparação da mistura. Aplicação do produto. Perfilamento de arestas. Cura.
Critério de medição de projecto: Superfície medida segundo documentação gráfica de Projecto.
Critério de medição de obra: Medir-se-á a superfície realmente executada segundo especificações de Projecto.

| Código | Un | Descrição | Rendimento | Preço | Importância |
|---|---|---|---|---|---|
| mt09rem210a | kg | Argamassa monocomponente, modificada com polímeros, composta por cimentos de alta resistência, inertes seleccionados, aditivos especiais e polímeros sintéticos, Monofinish "MAPEI SPAIN", cor cinzento, com resistência à compressão aos 28 dias maior de 25 N/mm², classe R2, tipo PCC, segundo NP EN 1504-3, Euroclasse E de reacção ao fogo, segundo NP EN 13501-1, para reparação superficial e acabamento de estruturas de betão. (material) | 4.2 | 1.07 | 4.494 |
| mo020 | h | Oficial de 1ª construção. (mão de obra) | 0.468 | 22.68 | 10.614 |
| mo113 | h | Operário não qualificado construção. (mão de obra) | 0.468 | 21.45 | 10.039 |
| % | % | Custos directos complementares | 2 % | 25.147 | 0.503 |
|  |  | Custos directos |  |  | 25.650 |

Resíduos:
- colocação: mt09rem210a; factor de resíduo 0.0063

## Recursos

**mt09rem210a** kg Argamassa monocomponente
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
