# Alisamento e nivelamento de paramentos interiores e exteriores

- Propriedade do ficheiro: CYPE Ingenieros S.A.
- Formato: FIEBDC-3/2016
- Programa: Gerador de preços para construção civil. CYPE Ingenieros, S.A.
- Data: 22/10/2024
- Moeda: EUR
- Custos indirectos: 3 %
- IVA: 23 %

## R Revestimentos

### RY Preparações, protecções, reparações e reforços de revestimentos

#### RYP Preparações

**RYP045** m² Alisamento e nivelamento de paramentos interiores e exteriores.
Alisamento e nivelamento de paramentos interiores e exteriores com argamassa de cimento, composta por ligantes hidráulicos, resinas poliméricas, inertes calcários e siliciosos e aditivos orgânicos e inorgânicos, cor branca, armada e reforçada com malha de fibra de vidro anti-álcalis, de 5 mm de espessura.
Critérios considerados na determinação do preço da unidade de obra: O preço não inclui o revestimento.
Inclui: Protecção dos elementos da envolvente que possam ser afectados durante os trabalhos. Preparação da superfície suporte. Preparação da argamassa. Aplicação da argamassa.
Critério de medição de projecto: Superfície medida segundo documentação gráfica de Projecto.
Critério de medição de obra: Medir-se-á a superfície realmente executada segundo especificações de Projecto.

| Código | Un | Descrição | Rendimento | Preço | Importância |
|---|---|---|---|---|---|
| mt28mic060b | kg | Argamassa de cimento, composta por ligantes hidráulicos, resinas poliméricas, inertes calcários e siliciosos e aditivos orgânicos e inorgânicos, cor branca, para regularização de superfícies. (material) | 6.25 | 22.48 | 140.500 |
| mt28maw050c | m² | Malha de fibra de vidro anti-álcalis, de 3,5x3,8 mm de vão de malha, 160 g/m² de massa superficial, 0,52 mm de espessura e de 0,11x50 m, para armar argamassas. (material) | 1 | 1.61 | 1.610 |
| mo038 | h | Oficial de 1ª pintor. (mão de obra) | 0.182 | 22.68 | 4.128 |
| % | % | Custos directos complementares | 2 % | 146.238 | 2.925 |
|  |  | Custos directos |  |  | 149.163 |

Resíduos:
- colocação: mt28mic060b; factor de resíduo 0.0066
- colocação: mt28maw050c; factor de resíduo 0.055

## Recursos

**mt28mic060b** kg Argamassa de cimento
Dados técnicos: Custo energético 3.340 MJ; Emissão de CO2 0.250 kg; Código LER 17 01 01; Massa do elemento 1 kg; Volume 0.000667 m3

**mt28maw050c** m² Malha de fibra de vidro anti-álcalis
Dados técnicos: Custo energético 13.504 MJ; Emissão de CO2 0.664 kg; Código LER 17 02 03; Massa do elemento 0.16 kg; Volume 0.000267 m3
Resíduos:
- embalagem: re170203 Plástico. (componente de resíduo); rendimento 0.024 kg; Código LER 17 02 03; Massa do elemento 1 kg; Volume 0.001667 m3
